# Neubau Schwimmhalle Aqua Siwa
Angebotsaufforderung (GAEB 90, DA83)
DV-Nummer: 1907
Währung: EUR

## VE 99-005-Tiefb-2026 Erd- und Spezialti
Datum: 20.10.26

*Hinweis*
Projektbezeichnung

Neubau Schwimmhalle Aqua Siwa, Ratzeburg,
Schleswig-Holstein

Kurzbeschreibung der Baumaßnahme

Die Stadt Ratzeburg plant den Ersatzneubau eines
Hallenbades für das bestehende
Schwimmbad Aqua Siwa in der Fischerstraße in direkter
Nähe zum Kleinen Küchensee.
Bei der Maßnahme handelt es sich um den Siegerbeitrag
des hochbaulichen
Realisierungswettbewerbs "Aqua-Siwa"-Ratzeburg
gefördert im Rahmen des
Städtebauförderungsprogramms "Lebendige Zentren".

Der Neubau entsteht auf den benachbarten Flurstücken
des Bestandsbades, so dass bis
zur Fertigstellung des Ersatzneubaus das bestehende
Hallenbad für die Öffentlichkeit
zugänglich und nutzbar bleibt.

Die BIG Städtebau GmbH als treuhänderischer
Sanierungsträger der Stadt Ratzeburg tritt
als Auftraggeber in Vertretung der Bauherrenschaft auf.

Allgemeine Erläuterungen und Kalkulationshinweise

Allgemeines

Grundlage des Angebotes sind die Leistungsbeschreibung
mit anliegenden Unterlagen
sowie die den Vergabeunterlagen beigefügten
Formblätter.

Der Bieter hat die Ausschreibungsunterlagen, Texte und
ggf. Zeichnungen gemäß
Inhaltsverzeichnis unter "Plananhang" auf
Vollständigkeit zu prüfen.

Die Ausführung der vertraglichen Leistungen hat in
Übereinstimmung mit den allgemeinen
Vertragsbedingungen (VOB), Normen, den Fachregeln der
Verbände, den Verordnungen
der Baubehörden, den Sicherheitsregeln der
Bau-Berufsgenossenschaft bzw. DGUV sowie
den Hinweisen der Werkstofflieferanten in ihrer
derzeit gültigen Form zu erfolgen.

Mit den im Leistungsverzeichnis enthaltenen Angaben
über Bauart, Bauteil, Baustoff und
Abmessungen gelten auch der Herstellungsvorgang und
-ablauf bis zur fertigen Leistung
unter Zugrundelegung der anerkannten Regeln der
Technik und der
Ausführungsbestimmungen der DIN-Normen als beschrieben.

Soweit in der Leistungsbeschreibung auf technische
Spezifikationen, z. B. nationale
Normen, mit denen europäische Normen umgesetzt werden,
europäische technische
Zulassungen, gemeinsame technische Spezifikationen
oder internationale Normen, Bezug
genommen wird, werden auch ohne den ausdrücklichen
Zusatz "oder gleichwertig" immer
gleichwertige technische Spezifikationen in Bezug
genommen.

Allgemeine Hinweise zur Qualität von Bauprodukten,
Gleichwertigkeit

Generell dürfen nur Produkte und Bauteile verwendet
werden, die ihrem Zweck
bestimmende Langlebigkeit aufweisen. Soweit in der
Baubeschreibung Produkte und
Bauteile namentlich benannt sind, sind diese
einzubauen. Produkte und Bauteile, die den
Zusatz "und/oder gleichwertig" tragen, können mit
Alternativen ausgeführt werden. Die
Gleichwertigkeit ergibt sich aus der Zweckbestimmung
heraus.
Die Gleichwertigkeit ist vom AN vor Ausführung
nachzuweisen. Bei Auswahlpositionen
innerhalb der Baubeschreibung liegt die
Auswahlmöglichkeit beim AG.
Alternativen sind ausdrücklich vom AG freigeben zu
lassen. Fehlt diese Freigabe, hat der
AG das Recht, die Verwendung des von ihm bezeichneten
Bauteils oder Produktes zu
verlangen. Bei abweichenden Angaben zwischen
Baubeschreibungsbestandteilen gilt
immer die jeweils höherwertige als vereinbart.

Ungültigkeit der Bestimmungen

Sollte eine Bestimmung dieses Vertrages unwirksam oder
undurchführbar sein oder
werden oder sollte sich eine Lücke herausstellen, so
berührt dies die Gültigkeit aller
übrigen Vertragsregeln nicht. Anstelle der unwirksamen
oder undurchführbaren
Bestimmung gilt eine solche Bestimmung als vereinbart,
die im Rahmen des rechtlich
Zulässigen nach Form, Inhalt, Zeit und Geltungsbereich
dem am nächsten kommt, was
nach dem wirtschaftlichen Sinn und Zweck der
unwirksamen oder undurchführbaren
Bestimmung von den Vertragsparteien ursprünglich
gewollt war. Entsprechendes gilt für
etwaige Regelungslücken.

*Hinweis*
Aufgabenstellung

Inhalt dieser Ausschreibung sind alle Arbeiten zur
Herstellung der Gründungspfähle.

Die Leistungen umfassen u.a.:

Baustelleneinrichtung für das eigene Gewerk inkl.
Lagerflächen für Erdaufhaldung,
Erdaushub und Errichten von Arbeitsebenen für das
eigene Gewerk,
Wasserhaltungsmaßnahmen,
Herstellung der Pfahlgründung.

*Hinweis*
Angaben zur Baustelle

Angaben zu den örtlichen Verhältnissen

Lage der Baustelle, Umgebungsbedingungen,
Zufahrtsmöglichkeiten und Beschaffenheit der Zufahrt
sowie etwaige Einschränkungen bei ihrer Benutzung

Anschrift:
Fischerstraße 43
23909 Ratzeburg

Das Baugrundstück weist eine Fläche von ca. 7.335 m²
auf und liegt im Bereich eines
Sondergebiets "Sport- und Freizeitbad" (Bebauungsplan
Nr. 79, Teilbereich II
Schwimmhalle).

Die Baufläche liegt auf der südlichen Spitze der
innerstädtischen Halbinsel in direkter Lage
zum Kleinen Küchensee. Die vorhandene
Geländeoberfläche liegt weitestgehend im
zukünftigen Gebäudebereich in etwa zwischen 4,50 m ü.
NHN (DHHN2016) und 4,00 m ü.
NHN (DHHN2016).

Die OKFF (± 0,00) - Ebene und damit Baunull (BN)
befindet sich auf 4,50 m ü. NHN
(DHHN2016).

Das Grundstück liegt in direkter Nachbarschaft zum
bestehenden Hallenbad und wird
durch eine Parkplatzanlage begrenzt. Uferseitig
begrenzt der Kleine Küchensee das
Baufeld. Der Bereich östlich des vorhandenen
Fußgängerwegs ist dabei nach
naturschutzrechtlichen Vorgaben stets von allen
erdberührten Bauten, Nebenanlagen und
Bausicherungsmaßnahmen freizuhalten.

Die Baustelle ist über die Fischerstraße, An der
Brauerei, Schulstraße, Demolierung, Unter
den Linden und Fischerstraße, Seestraße, Königsdamm
und an den überörtlichen Verkehr
der Bundesstraße B208 angeschlossen.

Die Zufahrtsmöglichkeiten zum Grundstück sind durch
die innerstädtische Lage des
Grundstücks beschränkt. Die Zufahrt für die Baustelle
verläuft über die Parkplatzanlage
des bestehenden Hallenbads, diese ist entsprechend zu
schützen und bei groben
Verschmutzungen regelmäßig zu reinigen.

Der AN hat sich grundsätzlich über die Lage des
Grundstücks und die Gegebenheiten zu
informieren.

Es wird dem AN daher nahegelegt, sich über die
örtlichen Gegebenheiten wie z. B.
Anfahrten, Transportwege, beengte Verhältnisse im
innerstädtischen Raum, Ver- und
Entsorgungsanschlüsse etc. Klarheit und ausreichende
Kenntnisse vor Ort zu verschaffen.
Das gilt auch für Durchfahrtsbreiten und -höhen.

Geltende Nachtfahrverbote sind zu beachten.

Die örtlichen Gegebenheiten sind vom Bieter
eigenverantwortlich zu erfragen, zu prüfen
und im Angebot zu berücksichtigen.

Benachbarte Bebauung und Nutzung

Westlich in direkter Nachbarschaft befindet sich das
bestehende Hallenbad und nördlich
des Baugrundstücks befinden sich der
Sportfischer-Verein Ratzeburg sowie angrenzende
Wohnanlagen. Westlich der Parkplatzanlage befinden
sich weitere Wohnanlagen.

Es ist mit den für die jeweilige Nutzung üblichen
Immissionen und Verkehrsaufkommen zu
rechnen.

Baufeld und umliegende Grundstücksflächen

Grundstücksflächen außerhalb des im
Baustelleneinrichtungsplans ausgewiesenen
Baufeldes dürfen nicht in Anspruch genommen und
keinesfalls beschädigt werden.

Bauliche Anlagen

Der geplante Ersatzneubau "Aqua Siwa" wird als
zweigeschossiger Massivbau geplant.
Eine Unterkellerung ist nicht vorgesehen.

Bodenverhältnisse, Baugrund und seine
Tragfähigkeit

Der Baugrund ist unterhalb einer rolligen,
bereichsweise bindigen und organischen
Auffüllung als Oberbodenlage durch größtenteils
organische Weichschichten in Form von
Mudden und Torf geprägt. Darunter stehen Sande und
bindige Erdstoffe in Form von
Schluff an, vgl. Anlage 3.1 bis 3.3.

Grundwasser und Gewässer

In einem Zeitraum vom Februar 2024 bis Januar 2025
wurden an mehreren Punkten im
Baufeld Grundwasserstandsmessungen durchgeführt.
Aus den Messergebnissen ergibt sich für die
Grundwasserstände eine Spannweite
zwischen 3,30 m ü. NHN bis 4,10 m ü. NHN.

Die Bodenschichten sind aufgrund des hohen
Grundwasserspiegels und der
wasserführenden Schichten zum Kleinen Küchensee hin
nicht als versickerungsfähig
anzusehen, vgl. Anlage 3.1 bis 3.3.

Bestandsleitungen, Anlagen und Einbauten

Um das bestehende Hallenbadgebäude befinden sich
Schmutz-, Regenwasser- und
elektrische Versorgungsleitungen sowie Schächte, die
erhalten bleiben.

Sind bestehende Anlagen zu ändern oder zu beseitigen,
so hat der Auftragnehmer die
Zustimmung des Auftraggebers einzuholen; daneben hat
der Auftragnehmer den
Eigentümer bzw. Besitzer der Anlage rechtzeitig von
dem Zeitpunkt der Änderung oder
Beseitigung zu verständigen. Schaltschränke,
Kabelschächte, Hydranten, Gas- und
Wasserleitungsschieber, Straßenabläufe,
Schachteinstiege und dergleichen müssen stets
zugänglich bleiben und soweit notwendig geschützt
werden.

Ver- und Entsorgungsleitungen, archäologische
Funde, sonstige Hindernisse im Bereich der Baustelle

Der AN hat sich vor der Durchführung der Arbeiten für
den Umfang seiner Leistung
ausreichend Kenntnis über die Lage von Leitungen,
Kabeln, Kanälen und dergleichen zu
verschaffen und mit den Anlagenbetreibern geeignete
Schutzmaßnahmen festzulegen und
sofern erforderlich sich vor Arbeitsbeginn davon zu
überzeugen, dass alle Leitungen vom
Netz getrennt und verschlossen sind.

Bei den Netzbetreibern sind durch den AN aktuelle
Leitungspläne für sämtliche Medien einzuholen.
Für die bauseits bereitgestellten Leitungspläne wird
keine Gewähr übernommen.

Kann die Lage vorhandener Leitungen, Kabel, Kanäle und
dergleichen vom Auftraggeber
vor Ausführung der Arbeiten nicht angegeben werden,
ist diese zu erkunden. Solche
Maßnahmen sind besondere Leistungen nach VOB Teil C.

Sollten zusätzliche Ver- und Entsorgungsleitungen
festgestellt werden, so ist unverzüglich
die Objektüberwachung des AG zu informieren und mit
Vorsorgemaßnahmen der
entsprechenden Situation Rechnung zu tragen.

Das Baugrundstück liegt in einem archäologischen
Interessengebiet. Für die überplante
Fläche liegen nach Stellungnahme des Archäologischen
Landesamtes Schleswig-Holstein
zureichende Anhaltspunkte für ein hohes
archäologisches Potenzial vor. Es ist daher mit
einem erhöhten Aufkommen archäologischer
Kulturdenkmale zu rechnen.

Erdarbeiten auf der Fläche sind mit dem
Archäologischen Landesamt Schleswig-Holstein
bzw. den zuständigen Stellen frühzeitig abzustimmen.
Soweit erforderlich, sind die
Erdarbeiten durch das Archäologische Landesamt
Schleswig-Holstein oder durch von
diesem beauftragte Fachkräfte in Form einer
archäologischen Baubegleitung zu
untersuchen. Vorhandene Denkmale sind zu bergen und zu
dokumentieren. Der AN hat
den Beginn von Erdarbeiten rechtzeitig über die
Objektüberwachung des AG anzuzeigen,
damit die erforderliche Abstimmung mit den zuständigen
Denkmalschutzbehörden erfolgen
kann. Es ist zu berücksichtigen, dass archäologische
Untersuchungen zeitintensiv sein
können. Hieraus entstehende Abstimmungs-,
Unterbrechungs- und
Koordinierungserfordernisse sind bei der
Arbeitsvorbereitung und Terminplanung zu
berücksichtigen.

Archäologische Kulturdenkmale können nicht nur Funde,
sondern auch dingliche
Zeugnisse wie Veränderungen und Verfärbungen in der
natürlichen Bodenbeschaffenheit
sein. Werden Kulturdenkmale entdeckt oder gefunden,
ist dies unverzüglich unmittelbar
oder über die Gemeinde der oberen Denkmalschutzbehörde
mitzuteilen. Die Fundstelle
und das Kulturdenkmal sind in unverändertem Zustand zu
erhalten, soweit dies ohne
erhebliche Nachteile oder unverhältnismäßige
Aufwendungen möglich ist. Den
Anweisungen der zuständigen Denkmalschutzbehörden
sowie der archäologischen
Baubegleitung ist Folge zu leisten.

Schadstoffbelastungen

Der Boden des Baugrunds ist in den oberen Auffüllungen
bis zur Einstufung Z 2
(LAGA-Einbauklassen) belastet und nicht für den
Wiedereinbau geeignet, vgl. Anlage 3.1.

Angaben zu Schutzmaßnahmen

Schutz von Bäumen, Pflanzen, Vegetationsflächen,
Verkehrsflächen, Bauteilen

Im Zuge von Vorabmaßnahmen sind Baumfällungen erfolgt.
Die verbliebenen Bäume, Vegetationsflächen und die
Uferzone des Kleinen Küchensees
sind während der gesamten Bauzeit zu schützen.
Die durch Bauzäune, Markierungen oder sonstige
Schutzmaßnahmen abgegrenzten
Bereiche dürfen nicht betreten, befahren, als
Lagerfläche genutzt oder durch
Baustelleneinrichtungen in Anspruch genommen werden.
Der Uferzonenschutz ist dauerhaft funktionsfähig zu
erhalten. Beschädigungen oder
Veränderungen der Schutzmaßnahmen sind der
Objektüberwachung des AG unverzüglich
anzuzeigen. Eigenmächtige Veränderungen, Versetzungen
oder Öffnungen der
Schutzeinrichtungen sind unzulässig.

Die Baumschutzmaßnahmen und der Uferzonenschutz mit
ortsfesten Bauzäunen werden
vom AG als Vorabmaßnahme hergestellt.

Die Pflanzen und Vegetationsflächen in der Umgebung
des Baufeldes dürfen nicht
beeinträchtigt werden.
Straßen, Gebäude und Bauwerke sind durch geeignete
Schutzmaßnahmen vor
Verunreinigung zu schützen.
Verschmutzungen der Zufahrtsflächen sind durch den AN
zu beseitigen.

In einer Vorabmaßnahme durch den AG sind für die
Einmessung der Hauptachsen und
der Bezugshöhe Vermessungsmarken und Höhenmarken im
Baufeld angebracht worden,
die bis zur Freigabe zum Abbau und ausdrücklicher
Anweisung der Bauüberwachung des
AG nicht verändert oder beschädigt werden dürfen.
Sollten ungeschützte Grenzsteine, Grenzpunkte
vorgefunden werden, sind diese der
Bauüberwachung des AG anzuzeigen. Gleiches gilt für
die im Zuge der Baumaßnahme im
Gebäude erstellten Höhenmarken.

Verkehrsverhältnisse auf der Baustelle,
Verkehrsbeschränkungen

Die Platzverhältnisse auf der Baustelle sind sehr
beschränkt, unter anderem durch die zu
erhaltenden Bestandsbäume inkl. Baumschutz sowie die
naturschutzrechtlich zu
schützende Zone beginnend mit dem vorhandenen Gehweg
bis zur Uferzone des Kleinen
Küchensees.

Auf dem Grundstück ist für den Spezialtiefbau bzw.
Erdbau eine Baustraße sowie eine
Lager- und BE-Fläche für die eigenen Erfordernisse zu
erstellen.

Die Parkplatzanlage wird durch die Besucher des
bestehenden Hallenbades genutzt. Es ist
zu den, der jeweiligen Nutzung entsprechenden,
üblichen Zeiten, mit
Verkehrseinschränkungen zu rechnen.

Für den Verkehr freizuhaltende Flächen

Alle angrenzenden öffentlichen Straßen sind dauerhaft
freizuhalten.

Nördlich des Baugrundstücks sind Parkplätze für den
Fischer-Verein Ratzeburg
vorgesehen. Diese sind dauerhaft freizuhalten.

Sollten aus bau- oder tätigkeitsbedingten Gründen
Verkehrsflächen belegt werden, die
noch nicht im Baustelleneinrichtungsplan
berücksichtigt sind, so ist dies der
Objektüberwachung des AG rechtzeitig vorher anzuzeigen
und mit dem AG abzustimmen.
Bei Erfordernis ist das zuständige Straßenverkehrsamt
hinzuzuziehen und
es sind erforderliche Maßnahmen abzustimmen.

Verunreinigungen des öffentlichen Verkehrsraumes sind
durch geeignete Vorkehrungen zu
vermeiden, eingetretene Verschmutzungen der
öffentlichen Verkehrsfläche sowie der
Parkplatzanlage sind unverzüglich zu beseitigen.

Die Feuerwehrzufahrt von der Fischerstraße und der
Sammelplatz vor dem bestehenden
Hallenbad müssen dauerhaft freigehalten bleiben.

Angaben zu rechtlichen Vorgaben

Besondere umweltrechtliche Vorschriften

Wasserrechtliche, naturschutzrechtliche und
umweltrechtliche Vorschriften, Auflagen und
Festsetzungen sind zu beachten.
Der Bereich östlich der bestehenden Fußwegebeziehung
entlang des Ufers des Kleinen
Küchensees ist gemäß gültigem Bebauungsplan Nr. 79,
Teilbereich II, als gesetzlich
geschütztes Biotop bzw. besonders geschützter
Uferbereich zu schützen. Der Bereich darf
weder überbaut noch während der Baumaßnahme für
Baustelleneinrichtung, Lagerflächen,
Befahrung, Baustellenverkehr oder sonstige
baubetriebliche Zwecke in Anspruch
genommen werden.
Der unmittelbare Uferbereich ist während der gesamten
Bauzeit freizuhalten und zu
schützen. Aufschüttungen in Richtung des Kleinen
Küchensees sind zu vermeiden.
Schutz- und Abgrenzungsmaßnahmen sind dauerhaft
funktionsfähig zu erhalten;
eigenmächtige Veränderungen, Öffnungen oder
Versetzungen sind unzulässig.

Besondere Vorgaben für die Entsorgung

Das anfallende Abfallmaterial ist in Schuttbehältern
des AN zu sammeln, und möglichst
direkt abzufahren und entsprechend den geltenden
Vorschriften zu entsorgen.

Spülwasser bzw. Wasser aus Bohrungen ist gesondert zu
sammeln und zu entsorgen.
Kosten und Auflagen hierfür werden nicht gesondert
vergütet und sind in die jeweiligen
Einheitspreise einzukalkulieren.

Die wasserrechtliche Erlaubnis für die bauzeitliche
Grundwasserabsenkung und die
Einleitung des geförderten Wassers in den Kleinen
Küchensee wurde vom AG beantragt.
Der AG stellt dem AN die erteilte Erlaubnis
rechtzeitig vor Beginn der erlaubnispflichtigen
Wasserhaltung zur Verfügung.

Der AN hat dem AG nach Zuschlag unverzüglich und so
rechtzeitig alle für seine
Ausführung sowie für erforderliche Ergänzungen oder
Änderungen der Erlaubnis
benötigten Angaben und Unterlagen zu übermitteln. Dazu
gehören insbesondere Angaben
zum vorgesehenen Verfahren, zur Anzahl und Art der
Pumpen, zur Förderleistung je
Pumpe sowie zur voraussichtlichen Förder- und
Einleitmenge und zur Dauer der
Wasserhaltung. An erforderlichen Nachreichungen wirkt
der AN mit.

Weitere Genehmigungen, die durch das vom AN gewählte
Ausführungsverfahren
erforderlich werden und nicht von der Erlaubnis des AG
umfasst sind, hat der AN
rechtzeitig zu veranlassen. Muss ein Antrag durch den
AG gestellt werden, liefert der AN
dafür die vollständigen Unterlagen und wirkt an der
Antragstellung mit. Die hierfür
erforderlichen Aufwendungen und Gebühren sind in
Position 05.50 einzurechnen. Die
erlaubnispflichtige Wasserhaltung und Einleitung
dürfen erst aufgenommen werden, wenn
die erforderlichen Erlaubnisse vorliegen; deren
Nebenbestimmungen sind einzuhalten.
Die Kosten für die Einleitung trägt der AG.

Schutzgebiete oder Schutzzeiten im Bereich der
Baustelle

Immissionen und Beeinträchtigungen der Umgebung der
Baustelle sind auf das unvermeidliche Maß
einzuschränken. Dies gilt insbesondere für
Lärm, Staub, Erschütterungen und Licht.
Baustellenbeleuchtung ist so auszurichten, zu
begrenzen und erforderlichenfalls
abzuschirmen, dass eine unnötige Ausleuchtung der
Uferzone, des Kleinen Küchensees
sowie benachbarter Grundstücke vermieden wird. Bei
staubintensiven Arbeiten sind
geeignete Maßnahmen zur Staubbindung, insbesondere
Bewässerung zur
Staubniederschlagung, vorzusehen.
Besondere Schutzzeiten oder artenschutzrechtliche
Einschränkungen sind, soweit sie sich
aus dem Bebauungsplan, dem Artenschutzgutachten,
behördlichen Auflagen oder den
freigegebenen Ausführungsunterlagen ergeben, zu
beachten. Nach derzeitigem
Kenntnisstand sind über die ordnungsrechtlichen
Vorgaben hinaus keine besonderen
Schutzzeiten festgelegt.

Kampfmittel

Für das Baufeld besteht kein Kampfmittelverdacht.
Mögliche Funde von Bomben und Sprengkörpern sind
unverzüglich zu melden, die
Fundstelle ist abzusperren.

*Hinweis*
Angaben zur Bauausführung

Vorarbeiten des Auftraggebers

Nachfolgende Leistungen wurden als Vorabmaßnahme
erbracht:

Baumfällarbeiten im und um das Baufeld (inkl.
Stubbenrodung)
Rodung Einzelsträucher, Gehölzgruppen und Hecken
Demontage von Straßenleuchten
Stellung Bauzaun / Stellung Baumschutzzäune
Einmessarbeiten der Hauptachsen und Bezugshöhen
Übernahme der Prüfgebühren für die Statik

Baustellenbetrieb bei gleichzeitigem
Hallenbadbetrieb

Alle Arbeiten erfolgen parallel zum weiter aufrecht zu
erhaltenden Hallenbadbetrieb. Dies
setzt ein Höchstmaß an allgemeiner Rücksichtnahme des
Baubetriebes auf die Belange
des Hallenbads voraus.

Damit es zu möglichst wenig Konflikten zwischen der
Baustelle und dem Hallenbad
kommt, wurde die Baustelleneinzäunung separat
vergeben. Diese
Baustellenumschließung darf nicht verändert werden.
Unzulänglichkeiten, Beschädigungen o. ä. auch von
Dritten sind umgehend der
Objektüberwachung des AG anzuzeigen.

Von höchster Priorität ist die Gewährleistung eines
sicheren Hallenbadbetriebes parallel zu
den Bauarbeiten. Insbesondere bei der Anlieferung und
Bestückung der Baustelle sind
nicht immer kreuzungsfreie Wege möglich. In diesen
Fällen ist durch die AN und deren
Zulieferer mit größter Umsicht, Vorsicht und
Rücksichtnahme zu operieren. Einzäunungen
der Baustelle sind immer geschlossen zu halten etc.
Dafür ist jeder AN einschl. der
Zulieferer verpflichtet.

Leistungsumfang

Alle ausgeschriebenen Leistungen umfassen jeweils die
fertiggestellte Arbeit einschl.
Montage und Lieferung aller Materialien, auch wenn
diese nicht ausführlich im
Positionstext genannt sind, wie z. B. Befestigungs-,
Verbindungs-, Klebe- und
Dichtungsmittel etc.

Alle Konstruktionsteile sind, auch wenn nicht in den
Plänen oder Leistungsbeschreibung
besonders vermerkt, durch geeignete Mittel gegen
Windsog zu sichern.

Die Lagerflächen sind von den eigenen Materialien nach
Beendigung der Arbeiten des
Gewerks bzw. nach Beendigung des Arbeitsabschnitts
umgehend zu räumen.

Reste und Müll sind auf eigene Kosten zu entsorgen.

Anschlüsse

Bauwasser:
Für das Bauwasser kann die vorhandene Sani Station des
Wohnmobil-Stellplatzes genutzt
werden. Weitere Anschlüsse werden zum Zeitpunkt der
Ausführung nicht gestellt.

Abwasser:
Für das Abwasser kann die vorhandene Sani Station des
Wohnmobil-Stellplatzes genutzt
werden. Weitere Anschlüsse werden zum Zeitpunkt der
Ausführung nicht gestellt.

Das Regenwasser kann in den Kleinen Küchensee an den
definierten Einleitstellen
abgeleitet werden, siehe dazu auch  Ausführungen unter
3. Angaben zur Bauausführung.

Für die Einleitung des Baugrubenwassers ist die
Einleitungsgenehmigung durch den AG
erwirkt worden.

Baustrom:
Die Baustromversorgung wird durch den AG
sichergestellt. Hierzu wird auf dem
Baustellenareal eine zentrale Baustromanlage errichtet
und während der Bauzeit vom AG
betrieben.

Die Verlegung der Leitungen von den bereitgestellten
Anschlüssen bis zum
Verwendungsort ist Leistung des AN.

Zum Start der Tiefbauarbeiten steht eine maximale
Anschlussleistung von 120 kW zur
Verfügung.

Die Kosten der Baustromversorgung trägt der AG. Eine
Umlage oder Kostenbeteiligung
des AN wird nicht erhoben. Ein Abzug oder eine
Verrechnung mit der Vergütung des AN
erfolgt nicht. Die Kosten der Bauwasserversorgung
sowie der Entwässerung bzw.
Abwasserentsorgung über die Sani-Station trägt der AN.
Er hat die hierfür gegebenenfalls
erforderlichen Anträge und Anzeigen rechtzeitig
einzureichen sowie erforderliche
Genehmigungen einzuholen. Anfallende Gebühren trägt
der AN.

Benutzung oder Mitbenutzung überlassener Flächen
und Räume

Für den Baubetrieb ist das mit dem ortsfesten Bauzaun
abgegrenzte Baufeld als zur
Mitbenutzung der Gewerke überlassene Fläche definiert.

Bei Start der Tiefbauarbeiten sind bauseits keine
Sanitärcontainer gestellt.

Bis zur Aufstellung der bauseitigen Sanitäranlagen
sind durch den AN eigene
Sanitäranlagen aufzustellen, vorzuhalten und zu
unterhalten.

Aufenthalts- und Lagercontainer für den Umfang der
eigenen Leistung hat der AN selbst zu
bringen und zu unterhalten. Die Anzahl der Container,
die Aufstellorte und die vorgesehene
Vorhaltezeit sind mit der Bauüberwachung abzustimmen
und vor der Ausführung
anzuzeigen.

Für den Anschluss Strom hat der AN ab Übergabepunkt
selbst zu sorgen.

Sollten vom AN weitere Anschlüsse benötigt werden, so
sind sämtliche Grundlagen und
Abstimmungen sowie alle notwendigen Arbeiten für die
Verlegung vom AN selbst
vorzunehmen und bei der Baustelleneinrichtung
entsprechend mit einzupreisen.

Bauleitung des AN

Die Bauleitung des AN muss deutsch sprechen können,
entsprechend fachlich qualifiziert
und mit allen Vollmachten ausgestattet sein, die
notwendig sind, um die Bauarbeiten
reibungslos abzuwickeln und alle Anordnungen des
Auftraggebers oder dessen
Beauftragten entgegenzunehmen und zur Ausführung zu
bringen. Die Bauleitung des AN
hat für die Dauer der Bauarbeiten während der
Arbeitszeit erreichbar zu sein. Bei
zeitweiser Verhinderung muss eine bevollmächtigte
Stellvertretung, die ausreichende
fachliche Kenntnisse besitzt, zur Verfügung stehen.
Ein personeller Wechsel ist dem AG
frühzeitig anzuzeigen.

Teilnahme des AN an Baustellenbesprechungen

Der AN ist verpflichtet, zu den regelmäßig
stattfindenden Baustellenbesprechungen eine
voll unterrichtete und verantwortliche Bauleitung oder
eine kompetente Vertretung zu
entsenden, um den Stand der Arbeiten und die für den
weiteren Fortgang der Arbeiten
erforderlichen Maßnahmen zu besprechen. Der genaue
Termin der
Baustellenbesprechungen wird von der Objektüberwachung
festgesetzt. Begehungen
werden nach Erfordernis vereinbart.

Bautageberichte

Der Auftragnehmer verpflichtet sich, während seiner
Bautätigkeit Bautageberichte im
DIN-A4-Format zu führen. Es ist für jeden Tag ein
Bautagebericht zu erstellen, aus dem
Folgendes hervorgehen muss:

Art der Tätigkeit
Anzahl der Beschäftigten
Maschineneinsatz
Stoffe und Bauteile
Angaben über Baustellenbesuche
Witterungsverhältnisse mit Temperaturangaben
Besondere Vorkommnisse
Anordnungen der Objektüberwachung, des Auftraggebers
und des SiGeKo.

Der Auftragnehmer hat alle Vorgänge von Bedeutung,
Beanstandungen und
Unstimmigkeiten im Bauablauf unter Angabe von Tag und
Stunde im Bautagebericht
aufzuzeichnen, einschließlich der Leistungen, die
durch Nachunternehmer oder ggf.
ARGE-Partner erbracht werden.

Eine Ausfertigung ist der Objektüberwachung
wöchentlich, spätestens 14-tägig am Ende
der Woche digital vorzulegen.

Baustellenverordnung

Der AN hat alle zur Sicherung der Baustelle nach den
gesetzlichen, polizeilichen und
Unfallverhütungs-Vorschriften erforderlichen oder
sonstigen Maßnahmen, ausschließlich
unter eigener Verantwortung auszuführen bzw. zu
veranlassen und diese während der
Gebrauchszeit voll verantwortlich zu überwachen.  Der
AG ist dafür nicht verantwortlich,
auch wenn sich die Baustelle und die zugehörigen
Gegenstände auf seinem Grundstück
befinden.

Die Maßnahmen des Arbeits- und Gesundheitsschutzes
sind zu beachten. Die Einhaltung
der Arbeitsschutzbestimmungen der Berufsgenossenschaft
ist durch den AN zu
gewährleisten.

Es dürfen nur Geräte eingesetzt werden, die bezüglich
Emissions- und Immissionsschutz
den neuesten technischen Auflagen und Vorschriften für
den Stadtbereich, sowie dem
neuesten technischen Stand entsprechen. Grundsätzlich
sind die erschütterungsärmsten
Verfahren anzuwenden bzw. sind unumgängliche
Erschütterungen auf das technisch
erforderliche Mindestmaß zu beschränken, um Schäden an
der bestehenden Bebauung
oder untertägigen Einbauten zu vermeiden.
Der Aufwand dafür ist in die entsprechenden
Einheitspreise einzukalkulieren.

Anweisungen der Aufsichtsbehörden an den AN sind dem
AG sofort zur Kenntnis zu
bringen. Ebenso die Ansprüche Dritter wegen
Auswirkungen der Arbeiten des AN.

Der AG setzt für die Baustelle einen Koordinator für
Sicherheit und Gesundheitsschutz
nach § 3 der Baustellenverordnung ein. Die vom SiGeKo
getroffenen Maßnahmen sind
einzuhalten und den Anweisungen des SiGeKo ist Folge
zu leisten.
Der AN hat dem Koordinator vor Beginn der Arbeiten
seine Arbeitsverfahren sowie die
vorgesehenen Sicherheitsmaßnahmen anzugeben. Für die
Befolgung der Anweisungen
des Koordinators und für das Abstellen
sicherheitsrelevanter Mängel auf der Baustelle hat
der Auftragnehmer eine zuständige Person zu benennen.
Das Abstellen von Mängeln ist
dem Koordinator und der Objektüberwachung des AG
anzuzeigen. Der/die Auftragnehmer,
einschließlich etwaiger Nachunternehmer, werden darauf
hingewiesen, dass sie die für die
Koordination der sicherheits- und
gesundheitsrelevanten Punkte nötigen Unterlagen,
sowohl für die Planungs- und Ausführungsphase,
rechtzeitig und kostenfrei zur Verfügung
zu stellen haben.

Termine

Für die Gründungsarbeiten werden folgende
Ausführungstermine vorgegeben:

Baustelleneinrichtung ab 22.02.2027

Beginn des Erdbaus/Wasserhaltung ab 01.03.2027

Fertigstellung der Pfähle bis 09.07.2027

Die Kapparbeiten sind mit einem Zeitverzug von 2
Wochen parallel zu den laufenden
Pfahlarbeiten vorzunehmen.

*Hinweis*
Baustelleneinrichtung

Flächen der Baustelleneinrichtung, allgemeine Hinweise

Die Zufahrt zum Baufeld erfolgt im nordwestlichen
Bereich des Baufelds.

Der AG stellt keine BE-Flächen und Entladezonen
außerhalb des Baugrundstücks zur
Verfügung. Dies ist bei der Baustellenlogistik zu
berücksichtigen. Weitere angrenzende
Straßen einschließlich Gehwege sind öffentliche
Flächen und dürfen nicht als Lagerflächen
oder Parkplätze benutzt werden. Gleiches gilt für
Privatflächen.

Eine Beweissicherung des Zustandes der
Bestandsbebauungen im direkten
Baustellenumfeld vor Ausführungsbeginn wird durch den
AG erfolgen.
Vor Beginn der Arbeiten ist durch den AN eine
Zustandsfeststellung und Dokumentation
der direkt angrenzenden und beanspruchten Verkehrs-
und Freiflächen durchzuführen.

Die Verkehrsführung für die Transporte zur bzw. von
der Baustelle, evtl. Einengungen der
öffentlichen Bereiche (Straßen, Gehwege etc.) durch
die Baustelleneinrichtung und die
dadurch bedingten temporären Veränderungen der
öffentlichen Verkehrsführung mit den
damit ggf. verbundenen temporären Maßnahmen sind
rechtzeitig, jedoch mindestens 4
Wochen vorher mit den zuständigen Behörden abzustimmen
und sind Leistung des
Auftragnehmers.

Eine entsprechend der Verschmutzung regelmäßige
Reinigung der angrenzenden
öffentlichen Flächen, dieses gilt insbesondere für die
Baustellenzu- und -abfahrtsbereiche,
hat vom Auftragnehmer zu erfolgen.

Der Auftragnehmer übernimmt generell die
Verkehrssicherungspflicht für die Dauer der
Bauzeit für die gesamten von der Baumaßnahme berührten
Grundstücksflächen,
einschließlich der dazugehörigen öffentlichen
Grundstücksflächen. Betriebsabläufe
benachbarter Grundstücke dürfen durch den
Baustellenbetrieb nicht beeinträchtigt werden.
Der Auftragnehmer trägt hierfür die Verantwortung und
stellt den Auftraggeber insofern von
allen Ansprüchen der Grundstücksnachbarn und Dritter
frei.

Schadensbeseitigung

Alle Beschädigungen an Flächen und Bauteilen, die
durch den Baubetrieb verursacht
wurden, sind unverzüglich nach dem Entstehen zu
beseitigen.

Hausrecht

Im gesamten Baustellen- und Grundstücksbereich wird
das Hausrecht mit allen hieraus
abzuleitenden Verpflichtungen - von der
Auftragserteilung bis zur Übergabe der
Baumaßnahme - vom Auftragnehmer wahrgenommen.

Ausstattung

Für die Ausführung der ausgeschriebenen Gesamtleistung
ist die Baustelle mit allen
erforderlichen Maschinen und Geräten, Kränen,
Bauaufzügen, Tagesunterkünften, Büros,
WC- und Sanitäranlagen, Sanitätsräumen, Magazinen,
Werkstätten, Lagerräumen,
Lagerplätzen, Baustraßen, Laufstegen, Baustrom,
Bauwasser/-abwasser, Bautüren,
Bauschließanlage, etc., nach Erfordernissen des AN
einzurichten.

Die Planung für die Baustelleneinrichtung inkl. aller
Abstimmungen mit allen Beteiligten,
Betroffenen und zuständigen Ansprechpartnern sowie
deren Genehmigungen, liegt auf
Seiten des AN. Der gesamte Bauablauf ist phasenweise
in Form von
Baustelleneinrichtungsplänen darzustellen. Bei
Änderung der Randbedingungen im Verlauf
der Projektabwicklung sind die Phasenpläne vom AN
fortzuschreiben.

Bauhilfsmaßnahmen, die nicht in das Bauvorhaben
integriert sind, werden grundsätzlich
vom AN vollständig entfernt. Ausnahmeregelungen sind
mit dem Auftraggeber, hinsichtlich
des Leistungsumfangs und Erstattung, im Einzelfall zu
vereinbaren.

Bewachung

Die Baustelle ist entsprechend den Forderungen der
Sachversicherer zu verschließen. Es obliegt dem
Auftragnehmer die Baustelle gegen unbefugtes Betreten,
während und außerhalb seiner Arbeitszeiten, zu
sichern. Eine Bewachung durch den Auftraggeber erfolgt
nicht. Das Baufeld verlassende Fahrzeuge sind
zumindest  stichprobenartig zu kontrollieren. Eine
Haftung aus dem Umstand, dass der AG das Baufeld
einzäunt entsteht nicht.

Baustellenreinigung, Entsorgungslogistik

Der im gesamten Baustellenbereich anfallende Schutt
und Abfall ist zentral, jedoch
fraktioniert nach Abfallart zu sammeln, umgehend
abzufahren und fachgerecht zu
entsorgen. Eine Abfallbilanz und der Nachweis der
fachgerechten Entsorgung sind am
Ende der Baumaßnahme durch den Auftragnehmer
nachzuweisen und dem Auftraggeber
zu übergeben. Zusätzlich ist wöchentlich ein
Entsorgungsnachweis zu erbringen. Alle durch
den Baubetrieb verursachten Verschmutzungen im
öffentlichen Bereich und auf dem
Baugelände sind sofort zu beseitigen.

Kommt der Auftragnehmer seiner Verpflichtung zur
Baustellenreinigung nicht nach, ist der
Auftraggeber berechtigt, diese Leistung auf Kosten des
Auftragnehmers zu veranlassen.
Der Auftragnehmer ist verpflichtet, geeignete
Maßnahmen zur Vermeidung von
Verschmutzungen zu ergreifen.

Brandschutz

Die Brandschutzmaßnahmen sind insbesondere mit der
Feuerwehr, den zuständigen
Behörden und den Berufsgenossenschaften abzustimmen.
Alle Forderungen sind in der
Planung der Baustelleneinrichtung zu berücksichtigen
und in das Genehmigungsverfahren
für die Baustelleneinrichtung einzubeziehen.

Vermessung

Dem Auftragnehmer wird vom Auftraggeber bei Beginn der
Arbeiten ein Höhenpunkt
übergeben. Dieser Höhenpunkt ist auf das Baugelände
durch den Auftragnehmer zu
übertragen und für die Dauer der Baumaßnahme zu
sichern.

Ebenso werden dem Auftragnehmer bei Beginn der
Arbeiten zwei sich kreuzende
Hauptachsen eingemessen und übergeben.

Alle weiteren Vermessungsarbeiten, die für die
komplette Ausführung der
Gesamtmaßnahme erforderlich sind, sind Leistungsumfang
des Auftragnehmers.

Betrieb von Baumaschinen

Beim Betrieb von Baumaschinen sind die Vorgaben des
Bundes-Immissionsschutzgesetzes in Verbindung mit der
32. BImSchV (Geräte- und
Maschinenlärmschutzverordnung) und der Allgemeinen
Verwaltungsvorschrift zum Schutz
gegen Baulärm (AVV Baulärm) zu beachten. Im Zuge des
Baus bedeutet dies
insbesondere die Einhaltung der gemäß AW-Baulärm
geltenden Immissionsrichtwerte.

Für lärmintensive Tätigkeiten ist darauf zu achten,
dass die Arbeitszeiten einzuhalten sind:
Nachtzeit ist von 20:00 Uhr bis 7:00 Uhr, in diesem
Zeitraum gilt ein verminderter
Immissionsrichtwert.

Besondere Anforderungen an das Auf- und Abbauen
sowie Vorhalten von Hebezeugen, Aufzügen und Gerüsten

Die Aufstellorte und die vorgesehene Vorhaltezeit der
Hebezeuge und Aufzüge sind mit der
Objektüberwachung des AG abzustimmen und vor der
Ausführung anzuzeigen.
Mögliche Standorte für Autokräne sind in dem
Baustelleneinrichtungsplan dargestellt.

Aufgrund der innenstadtnahen Lage ist, sofern ein
Überschwenken mit dem/den vom AN
geplanten Kran/-en von benachbarten Grundstücken
notwendig ist, dies dem AG
umgehend nach Beauftragung mitzuteilen.

In Bereichen der Bestandsbäume ist beim Aufstellen von
eigenen Gerüsten auf Wurzeln
und Äste Rücksicht zu nehmen. Bedarf es während der
Bauzeit eines Rückschnitts des
Baumbestandes, so ist dies rechtzeitig der
Bauüberwachung und dem AG anzuzeigen.

*Hinweis*
Baunebenkosten: Gutachten und Beratung

Allgemeines

Die Organisation und Durchführung der
Qualitätssicherung bei der Ausführungsplanung
und bei der Bauausführung ist eine Kernaufgabe des
Auftragnehmers. Der Auftragnehmer
ist verpflichtet, seine Planung und Bauausführung
selbst zu koordinieren, zu prüfen und
erforderlichenfalls Sachverständige zu beauftragen und
einzubinden.

Grundlagen

Der Auftraggeber hat ein Baugrundgutachten sowie eine
Stellungnahme zu ergänzenden
Erkundungen erstellen
lassen, die als Anlage 3 beigefügt sind. Die
Ergebnisse der vorgenannten Gutachten sind
Bestandteil der Leistungsbeschreibung.

Angaben zur Dokumentation

Art und Umfang der vom Auftraggeber verlangten

Eignungs- und Gütenachweise, Dokumentationsunterlagen
für alle zu liefernden Baustoffe,
Baustoffgemische, Fertigteile und Geräte
(Konformitätserklärungen, Eignungsnachweise,
Bauartzulassungen, sonst. Prüfzeugnisse, geprüfte
statische Berechnungen, Verlegepläne,
Werk- und Montagepläne, Datenblätter, Bedienungs- und
Wartungsvorschriften,
Ersatzteillisten, Bestandszeichnungen, ASI-Plan,
Protokolle der Eigen- und
Fremdüberwachung usw.) sind unaufgefordert zu
übergeben.
Der Auftragnehmer haftet für die Richtigkeit der
übergebenen Unterlagen.

Baustoffe müssen den einschlägigen Normen genügen.

Die Erfüllung der im Leistungstext beschriebenen
Anforderungen durch die angebotenen
Bauteile / Elemente / Konstruktionen ist auf
Anforderung anhand gültiger Prüf- und
Zulassungsbescheinigungen in Deutschland öffentlich
anerkannter Prüfstellen und Muster
zu belegen.

Für Funktion und Materialqualität von gelieferten
Teilen/Baustoffen trägt der Unternehmer
die Verantwortung. Sämtliche Kosten für Güteprüfungen
sind in die Einheitspreise
einzurechnen, sofern nicht gesonderte
Leistungspositionen ausgeschrieben sind.

Die Ergebnisse aller Messungen zur Eigenüberwachung
sind dem Auftraggeber
mitzuteilen. Auf Anforderung des Auftraggebers sind
diese Messungen nachzuweisen.
Messungen, die der Auftraggeber während der Bauzeit
ausführt, sind lediglich Kontrollen.
Sie entheben den Auftragnehmer nicht von der
Verantwortung für die Richtigkeit seiner
Bauausführung.

Sofern nicht in den Positionen dieser
Leistungsbeschreibung anders beschrieben, sind die
geforderten Unterlagen in 1-facher Ausführung in
Ordnern mit Inhaltsverzeichnissen,
Deck- und Trennblättern, nach Vorgabe durch den AG
zusammenzustellen. Zusätzlich sind
die Unterlagen 1-fach digital (PDF) auf einem
Datenträger zu übergeben.

Das Fehlen von Unterlagen kann als wesentlicher Mangel
angesehen werden.

Abrechnung nach bestimmten Zeichnungen oder
Tabellen

Bei Rechnungsstellung sind Massenermittlungen sowie
dazugehörige Aufmaße und
Aufmaßskizzen beizufügen.
Bei einer überschlägigen Massenermittlung für
Abschlagsrechnungen ist dies deutlich
darzustellen/ anzugeben.
Mengenermittlungen und Aufmaße sind nachvollziehbar
aufzustellen und fortlaufend zu
nummerieren.

Die Aufmaße und Mengenermittlungen für die Abrechnung
sollten möglichst für alle
Rechnungen zusätzlich im GAEB DA11-Format eingereicht
werden.

Ausführungspläne

Die aktuellen Ausführungspläne werden dem AN vor
Ausführungsbeginn einmalig in
1-facher Papierausfertigung sowie digital im
PDF-Format zur Verfügung gestellt.

Der weitere Plan- und Dokumentenaustausch erfolgt
digital über eine vom AG
bereitgestellte Cloud-/Projektplattform. Der konkrete
Zugang sowie ggf. projekt- oder
gewerkespezifische Ordnerstrukturen werden dem AN
rechtzeitig mitgeteilt.

Der AN verpflichtet sich mit der Beauftragung, sich
für den Zugang zur
Cloud-/Projektplattform des AG freischalten zu lassen
und die hierfür erforderlichen
Nutzungs-, Vertraulichkeits- und Datenschutzregelungen
einzuhalten. Zugangsdaten
dürfen nicht an unberechtigte Dritte weitergegeben
werden.

Spätere Fortschreibungen, Aktualisierungen und
Planänderungen erhält der AN
grundsätzlich in digitaler Form über die vom AG
bereitgestellte Cloud-/Projektplattform.
Der AN hat die dort bereitgestellten Unterlagen
regelmäßig auf neue
Planstände, Änderungen und Freigaben zu prüfen und
diese bei der Arbeitsvorbereitung
und Ausführung zu berücksichtigen.

Der Ausführung dürfen nur Unterlagen zugrunde gelegt
werden, die vom AG bzw. von der
Objektüberwachung des AG als zur Ausführung
freigegeben oder bestimmt
gekennzeichnet sind. Störungen beim Zugriff, fehlende
Unterlagen oder Unklarheiten zu
Planständen sind der Objektüberwachung des AG
unverzüglich anzuzeigen.

*Hinweis*
Allgemeine Baunebenkosten

Prüfungen, Genehmigungen, Abnahmen

Baugenehmigung

Der Bauherr übernimmt die Gebühren für eventuell
notwendige Baugenehmigungen.

Soweit durch Änderungen, stückweises Nachreichen oder
ähnliche Maßnahmen, die der
Auftragnehmer zu vertreten hat, zusätzliche Gebühren
zur Anrechnung kommen, gehen
diese zu Lasten des Auftragnehmers.

Genehmigungsgebühren für Bauzwischenzustände sowie für
ggf. erforderliche
Zulassungen im Einzelfall gehen zu Lasten des AN.

Sonstige Baunebenkosten

Vervielfältigungen

Der Auftragnehmer hat ab Auftragserteilung sämtliche
Kosten für Vervielfältigungsarbeiten
und Digitalisierungen jeglicher Art zu übernehmen, die
für seine Gesamtleistungen
erforderlich sind.

Hierin eingeschlossen sind auch alle Kosten für die
dem Auftraggeber bereitzustellenden
Unterlagen in Form von Originalen, Kopien und
Vervielfältigungen jeglicher Art.

*Hinweis*
Angaben zur Leistungsbeschreibung

Die ausgeschriebenen Leistungen betreffen den Erdbau,
die Wasserhaltungsmaßnahmen
und die Pfahlgründung des geplanten Schwimmbadgebäudes.

Vor Abgabe eines Angebotes wird eine Ortsbesichtigung
empfohlen.

Hinsichtlich eventueller Widersprüche und Unklarheiten
bzw. Beschreibungslücken dieser
Leistungsbeschreibung im Hinblick auf die übrigen
Vertragsgrundlagen und im Hinblick auf
die tatsächlich vorgefundenen Gegebenheiten wird
seitens des Auftraggebers keine
Verantwortung übernommen. Der AN kann sich nicht auf
Widersprüche, Unklarheiten oder
Erkundungslücken hinsichtlich dieser
Vertragsgrundlagen berufen. Mögliche
Widersprüche, Unklarheiten, Lücken hat der AN vor
Vertragsabschluss mit dem AG zu
klären.

Alle vom AG zur Verfügung gestellten Unterlagen hat
der AN auf Vollständigkeit,
Übereinstimmung, Mängelfreiheit und Durchführbarkeit
zu prüfen. Die in der
Ausschreibung erhobenen Anforderungen und Qualitäten
stellen Mindestforderungen dar.
Sollten sich aus den anzuwendenden EN/DIN-Normen,
Zustimmungen im Einzelfall,
VDI-Richtlinien oder Gutachten höhere Forderungen
ergeben, sind diese zu
berücksichtigen. Bei Widersprüchen in den
Ausschreibungsunterlagen gilt immer die
jeweils höhere Qualität.

Gleichwertige Fabrikate und Produkte sind zugelassen,
sofern sie die ausgeschriebenen Anforderungen
vollständig erfüllen und die Gleichwertigkeit mit dem
Angebot nachgewiesen wird und die Gründung
unverändert auf bewehrten Pfählen erfolgt.
Nebenangebote sind nicht zugelassen.

Für Bauprodukte gelten die jeweils einschlägigen
Bestimmungen des europäischen Bauproduktenrechts,
insbesondere die Verordnungen (EU) Nr. 305/2011 und
(EU) 2024/3110 einschließlich der jeweils geltenden
Übergangsregelungen. Die für das jeweilige Produkt
vorgeschriebenen Leistungs- bzw. Leistungs- und
Konformitätserklärungen, CE-Kennzeichnungen und
Produktunterlagen sind in der gesetzlich vorgesehenen
Form vorzulegen.

Neben dem CE-Kennzeichen sind zusätzlich anzugeben:

Name und Kennung des Herstellers
Angaben zu den Produktmerkmalen, ggf. gemäß
technischen Spezifikationen
Das Herstellungsjahr bzw. die letzten beiden Ziffern
des Herstellungsjahres
Symbol der eingeschalteten Überwachungsstelle
Nummer des EG- Konformitätszertifikats

Der AN ist in seinem Aufgabenbereich zuständig für die
Einhaltung aller
Umweltvorschriften, die sich aus den einschlägigen
Gesetzen, Verordnungen, Satzungen,
behördlichen Richtlinien sowie Bau- und
Betriebsgenehmigungen ergeben. Dies betrifft die
ordnungsgemäße Entsorgung von Abfällen und Abwässern,
die bestimmungsmäßige
Anwendung, Lagerung und den Transport von gefährlichen
Stoffen sowie die Beachtung
von Schutzgebieten und -zeiten im Bereich der
Baustelle (Gewässer-, Boden-, Natur-,
Landschafts- und Immissionsschutz). Die hierzu
erforderlichen Ausrüstungen und
Sicherheitseinrichtungen hat der AN für die Dauer
seiner Arbeiten auf seine Kosten zu
beschaffen, vorzuhalten und einzusetzen. Für eventuell
bei Durchführung seiner Arbeiten
nötige Bauhilfsmaßnahmen hat der AN die dafür
erforderlichen Genehmigungen auf seine
Kosten zu beschaffen.

Der verantwortliche Bauleiter/Fachbauleiter bzw. sein
Umweltschutzverantwortlicher hat die
Einhaltung der Umweltschutzbestimmungen im
Baustellenbereich sicherzustellen. Er ist
verpflichtet, seine Arbeitskräfte rechtzeitig in der
Beachtung aller
Umweltschutzbestimmungen im Baustellenbereich zu
unterweisen. Kommt der AN den
vorstehend genannten Verpflichtungen nicht nach, ist
der AG berechtigt, nach einmaliger
schriftlicher Aufforderung mit Fristsetzung und
entsprechender Androhung die
erforderlichen Maßnahmen auf Kosten des AN
durchzusetzen.

Bei der Durchführung der Bauarbeiten ist die
Belästigung durch Geräusche der für die
Bauarbeiten einzusetzenden Geräte, Maschinen,
Fahrzeuge usw. so gering wie möglich zu
halten. Gesetzliche Bestimmungen und die dazu
erlassenen Durchführungsverordnungen,
Richtlinien usw. sind einzuhalten. Es sind
erschütterungsarme, schallisolierte Geräte,
Maschinen usw. einzusetzen. Während arbeitsfreier
Zeiten und bei Unterbrechungen sind
die Arbeitsmaschinen auszuschalten. Es sind
Baumaschinen einzusetzen, die den
Anforderungen der oben genannten Richtlinie 2000 / 14
EG vom 08.05.2000 entsprechen
und die Kriterien des Umweltzeichens "lärmarme
Baumaschine" enthalten und
entsprechend gekennzeichnet sind. Der AN hat auf
Verlangen die Einhaltung der
Lärmgrenzwerte durch Messungen nachzuweisen. Die
Messprotokolle sind dem AG zu
übergeben.

Der AN schuldet die aktive behinderungsfreie
Koordinierung aller seiner Leistungen mit den
parallel laufenden Arbeiten des Gewerks Erdarbeiten.
Der AN hat seine Leistungen mit
allen - vorhergehenden und nachfolgenden - Gewerken,
die seine eigene Leistung
technisch berühren sowie mit Gewerken die zeitgleich
auf der Baustelle tätig sind so
abzustimmen, dass die eigene Leistung und die eigenen
Ausführungstermine in Bezug auf
die Detailausführungsschritte und
Funktionsgerechtigkeit ordnungsgemäß erfolgen. Die
dabei anstehende Koordination von Arbeitsabfolgen,
technischen und organisatorischen
Abhängigkeiten sowie zeitlich getrennte Einzelschritte
von Teilleistungen sind bei der
Angebotskalkulation zu berücksichtigen.

Alle Leistungen, welche durch den AN erbracht werden,
hat er eigenverantwortlich in Form
von Übergabeprotokollen zu koordinieren und zu
übergeben.

*Hinweis*
Anlagen zur Ausschreibung

Anlage 1.1:  Genehmigungsplanung:
  Entwurfsplan Gründung vom 29.08.2025;
  M 1:100
  WP_P_FU_GR_200_00

Anlage 1.2:  Genehmigungsplanung:
  Schnitt A-A und B-B vom 29.08.2025
  M 1:100
  WP_P_XX_SN_204_00

Anlage 2:  Lageplan;
  BE-Phase Tiefbau vom 06.08.2026
  M 1:200
  Plannr. 1907-AQS-2.5-141_LP-BE-200_VAa

Anlage 3.1:  Geotechnisches Gutachten vom 08.03.2024
  IGB Ingenieurgesellschft mbH

Anlage 3.2:  Abschlussbericht zu den
  Grundwasserstandsmessungen vom 20.02.2025
  IGB Ingenieurgesellschft mbH

Anlage 3.3:  BV Aqua Siwa Ratzeburg
  Geotechnische Stellungnahme zur erweiterten
  Baugrunderkundung und Festlegung von
  Bemessungsprofilen vom 04.09.2026
  BBI Geo- und Umwelttechnik Ingenieur-Gesellschaft mbH

Anlage 4:  Ausschnitt der Statischen Berechnungen,
  Teil 3 Gründung vom 03.03.2026
  mit Prüfvermerk vom 29.06.2026

Anlage 5.1:  Unterlagen zur Wasserhaltung
  Antrag auf Einleitung des Baugrubenwassers in den
  Küchensee mit Erläuterungsbericht vom 22.09.2025

Anlage 5.2:  Unterlagen zur Wasserhaltung
  Auszug des Schriftverkehrs zur Erläuterung der
  Messstelle  ([U3] zu Anlage 5.1)

### Titel 01 Baustelleneinrichtung

**01.10 Baustelle einrichten - allgemein**
Baustelle für sämtliche auszuführenden Leistungen
einrichten.
Dies schließt alle Leistungen von der Pfahlherstellung
über die
Wasserhaltung und die Erdarbeiten ein. Geräte,
Werkzeuge
und sonstige Betriebsmittel, die zur vertragsgemäßen
Durchführung der Bauleistungen erforderlich sind, auf
die
Baustelle bringen, betriebsbereit aufstellen einschl.
aller dafür
notwendigen Arbeiten.

Sanitäranlagen sind zum Zeitpunkt der Arbeiten noch
nicht
vorhanden und sind für den Eigenbedarf zu stellen und
einzukalkulieren.

BE-Fläche sind nur auf dem Baufeld möglich. Die
Zuwegung zur
Baustelle erfolgt über die nordwestliche Zufahrt der
Maßnahme.

Baumaschinen, Gerätschaften, Materialcontainer und
dgl.,
soweit erforderlich, antransportieren, aufbauen und
einrichten.
Einzurechnen ist ggf. mehrfach erforderlicher Ab- und
Antransport von Gerätschaften etc. unter
Berücksichtigung des
in der Baubeschreibung genannten Bauablaufs.

Versorgungsanschlüsse sind entsprechend der Angaben in
den
Vorbemerkungen vorhanden. Entsorgungseinrichtungen
(Abwasser etc.) und dgl. sind im für die Ausführung
der eigenen
Leistung erforderlichen Umfang herzustellen, einschl.
aller
Anschlussgebühren.

Einzukalkulieren ist weiterhin die Reinigung der
Verkehrsflächen
im Ein- und Ausfahrtsbereich der Baustelle mittels
selbstaufnehmender Kehrmaschine für einen
ordnungsgemäßen Zustand der Straßen für die Dauer der
Bauzeit. Sämtliche Lohn-, Geräte- und Materialkosten
auch für
Spritzwasser und Entsorgung des Kehrichts sind
einzurechnen.

Die Baustelle ist in erforderlichem Umfang für den
Winterbetrieb
einzurichten und auszurüsten. Die Kosten dafür sind
einzurechnen.

Aufstellung des ortsfesten Bauzauns zur
Baufeldsicherung erfolgt als Vorleistung zum Start der
Erd- und Tiefbauarbeiten, s. Vorbemerkungen.
Menge: 1,000 psch

**01.20 Baustelleneinrichtung vorhalten und betreiben - allgemein**
Baustelleneinrichtung der Vorposition für die Dauer der
Baumaßnahme vorhalten, betreiben und unterhalten.

Sämtliche anfallenden Betriebskosten der
Baustelleneineinrichtung sowie Kosten für die
Reinigung der
Unterkünfte/Sanitärcontainer und dergleichen sind
einzurechnen.

Eine vom AN verschuldete Fristüberschreitung verändert
den
Kostenansatz für das Vorhalten der
Baustelleneinrichtung nicht.
Die Baumaßnahme gilt erst nach mängelfreier
Gesamtabnahme
der Bauleistungen durch den AG als beendet.
Menge: 20,000 Wo

**01.30 Baustelle räumen - allgemein**
Die Baustelleneinrichtung ist nach Abschluss der
vertraglich
geschuldeten Leistungen zu räumen. Sämtliche vom AN
für die
Baustelleneinrichtung oder den Baubetrieb in Anspruch
genommenen Flächen sind in den ursprünglichen Zustand
zurückzuversetzen und dem AG zu übergeben, soweit in
den
Ausschreibungsunterlagen kein dauerhafter Verbleib
vorgesehen ist.

Die hergestellten Lagerflächen sind nach Abschluss
ihrer
Nutzung von Geräten, Materialien und sonstigen
Einrichtungsgegenständen zu räumen, zu begradigen und
eben
an den AG zu übergeben. Die hergestellte Arbeitsebene
verbleibt dauerhaft; ein Rückbau ist nicht geschuldet.
Temporäre Baustraßen und sonstige temporäre
Flächenbefestigungen sind zurückzubauen, soweit ihr
dauerhafter Verbleib nicht ausdrücklich vorgesehen ist.

Die Kosten für die vorgenannten Leistungen sind in
diese
Position einzurechnen.
Menge: 1,000 psch

**01.40 Baustraße/Lagerflächen herstellen**
Herstellen der Lagerflächen nach Anforderungen des AN
zur
Befahrung der Fläche für die eigenen Leistungen sowie
die
Zwischenlagerung des Aushubmaterials.

Mineralgemisch als temp. Flächenbefestigung/
Baustellenzufahrt und Lagerfläche Bodenmieten, d=30cm
bzw. gem. Erfordernis für Befahrbarkeit durch
Bohrgeräte zur Herstellung der Pfahlgründung,
Mineralgemisch auf Verkehrs- u. Lagerflächen,
einbauen, begradigen und verdichten, einschließlich
Unterlage aus geeignetem Geotextil als Trennvlies ohne
besondere statische Eigenschaften, Überlassung zur
Weiternutzung für Folgegewerke über die gesamte
Bauzeit.
Menge: 550,000 m³

**01.50 Schutzeinrichtungen für Verkehrssicherung**
Schutzeinrichtungen für Verkehrssicherung während der
Bauzeit
Menge: 1,000 Psch

### Titel 02 Pfahlgründung

#### Bereich 02.01 Technische Bearbeitung

**02.01.10 Technische Bearbeitung**
Durchführung der zur Bauausführung erforderlichen
technischen Bearbeitung/Planung - Genehmigung- und
Ausführungsplanung. Alle im Rahmen der technischen
Bearbeitung erforderlichen Pläne wie z. B.
Absteckpläne,
Lageplan der Auflast sowie sonstige zur Ausführung
notwendige
(statische) Nachweise (z. B. Standsicherheitsnachweis
Auflast,
etc.), Werk- und Montagepläne etc. sind vom AN zu
erstellen.

Übergabe der Revisionsunterlagen

Weiter ist ein Baustelleneinrichtungsplan zu erstellen
und dem
AG vor Baubeginn zur Abstimmung vorzulegen.
Menge: 1,000 Psch

**02.01.20 Vermessungsarbeiten**
Durchführung sämtlicher für die Bauausführung, zur
Dokumentation der Arbeiten, zur Erstellung der
Revisionsunterlagen sowie zur Abrechnung der
Bauleistungen
erforderlichen Vermessungsleistungen.

Höhenpunkt und Achsen im näheren Umfeld der Maßnahme
werden vom AG zur Verfügung gestellt. Die Lage der
Festpunkte wird mit dem AN im Rahmen eines Ortstermins
abgestimmt. Der AN ist für den Erhalt und die
Sicherung aller
übergebenen Vermessungsfestpunkte verantwortlich. Die
Punkte sind nach Beendigung der Arbeiten wieder an den
AG
zu übergeben.

Der AN hat mindestens folgende Vermessungsleistungen
durchzuführen:

Vermessen der vorzubelastenden Fläche

Einmessen des aufgehaldeten Materials

Einmessung (Höhe und Lage) der Unter- und Oberkante
der Arbeitsebene

Einmessen der Pfahlpositionen

Dokumentation sämtlicher Vermessungsergebnisse.

Die vorgenannten Einmessungen sind baubegleitend nach
Höhe (m NHN) und der Lage (Gauss-Krüger-Koordinaten-
system, ETRS 89, Lagestatus 320) vorzunehmen. Die
Messergebnisse sind in Form von Lageplänen (1-fach in
Papierform) sowie in digitaler Form als dxf-File und im
pdf-Format zu liefern.

Die Vermessungsarbeiten für den Erdbau sind hier mit
einzukalkulieren.
Menge: 1,000 Psch

#### Bereich 02.02 Pfahlgründung

**02.02.10 Pfahlgründung, Vollverdrängungsbohrpfahl**
Herstellen von erschütterungsfreien
Ortbeton-Vollverdrängungsbohrpfählen mit einem
(Mindest)Pfahldurchmesser von 0,56 m nach DIN EN 1536
und
DIN EN 12699, bestehend aus folgenden Leistungen, die
bei
der Kalkulation einzurechnen sind:

Bodenarten gemäß Geotechnischem Gutachten in Anlage 3,
Bohrlängen ab OK Arbeitsebene, erforderliche Höhe der
Arbeitsebene ist durch AN in der Ausführungsplanung
festzulegen, Unterkante Pfahlkopffundament +3,65 m NHN,
Beginn tragfähiger Baugrund -4,0 m NHN bis -10 m NHN,
Pfähle zur Abtragung von charakteristischen
Pfahllasten gemäß
beigefügtem Pfahlplan, charakteristische Lasten von
380 kN bis
ca. 890 kN (Ek, Druck),
Ausrichten des Bohrgerätes an jedem Punkt und Umsetzen
des
Bohrgerätes zwischen den Bohrpunkten,
verlorene Bohrspitze, Liefern und Einbauen des Betons,
Betonqualität C30/37, Expositionsklasse XC3,
Liefern und einbauen der statisch erforderlichen
Bewehrung,
einschließlich der erforderlichen Anschlussbewehrung,
wobei
eine ausreichende Einbindelänge der Bewehrung in den
Pfahlkopfbalken gem. Statik zugrunde zu legen ist,
Mindesteinbindelänge in den tragfähigen Baugrund 2,5 m,
Abfuhr und Entsorgung des anfallenden Bohrgutes, Boden
gemäß LAGA-Klasse = Z2.

Der Betonmehrverbrauch gegenüber dem theoretischen
Pfahlvolumen wird nicht gesondert vergütet und ist bei
der
Kalkulation ebenfalls einzurechnen. Ebenso sind ggf.
Leerbohrungen und deren Verfüllung mit einzurechnen.

Aufzeichnen eines Herstellprotokolls von jedem Pfahl.
Das
Protokoll muss alle wichtigen Daten enthalten und eine
Kontrolle
der ausgeführten Arbeiten, insbesondere auch im
Hinblick auf
die erforderliche Pfahleinbindung in den tragfähigen
Baugrund,
ermöglichen.

Die Abrechnung erfolgt nach ausgeführter Pfahllänge
ermittelt
von Unterkante Pfahlkopffundament bis Unterkante
Pfahlfuß.
Pfahlanzahl ca. 174 Stück.

Die Pfahllängen ergeben sich aus den Erfordernissen der
statischen Bemessung sowie konstruktiver
Randbedingungen.
Der Einheitspreis gilt entsprechend unabhängig von der
Menge.

Vom Bieter anzugeben:

'Pfahltyp und Pfahldurchmesser'
'............................................'

'Kalkulierter Einheitspreis Beton'
'............................................'

'Kalkulierter Einheitspreis Bewehrung'
'............................................'
Menge: 3200,000 m

**02.02.20 Fehlbohrung**
Fehlbohrung bis 5 m Tiefe auf Grund eines Hindernisses
einschließlich verlorener Spitze und Umsetzen des
Gerätes.
Menge: 1,000 Stk

**02.02.30 Durchörtern Hindernis**
Durchörtern eines Hindernisses aus
Beton, Mauerwerk oder Holz während
der Arbeiten zum Niederbringen der
Vollverdrängungsbohrung.

Anzugeben ist ein Zulagepreis zum
Bohrmeter.
Menge: 1,000 m

**02.02.40 Kappen der Pfahlköpfe, VB-Pfähle**
Kappen der Pfahlköpfe der Verdrängungsbohrpfähle auf
planmäßige Sollhöhe (Unterkante Pfahlkopffundament),
Kappmaß entsprechend Überbeton des AN, einschließlich
Freistemmen und Richten der Bewehrung und Abtransport
und
Entsorgung des Abbruchmaterials.

Abgerechnet wird nach Stückzahl der gekappten Pfähle.
Menge: 174,000 Stck

**02.02.50 Integritätsprüfungen**
Low-Strain-Integritätsprüfung an 10% der Pfähle nach
Unterlagen des AG gemäß "Empfehlungen für statische und
dynamische Pfahlprüfungen" der Deutschen Gesellschaft
für
Geotechnik durchführen. Auswertung der Messungen mit
Einteilung in die Beurteilungsklassen gemäß EA-Pfähle
und
Verfassen eines zusammenfassenden Berichts mit
Dokumentation sämtlicher Eingangsdaten und
Messergebnisse.
Vorlage des Berichtes beim AG bis spätestens 5
Arbeitstage
nach der Messung.
Bei mehrmaliger Messung ist die Abfassung
separater Einzelberichte bzw. eines sukzessive
fortzuschreibenden Berichts einzukalkulieren.
Unterlagen digital
an den AG liefern. Der Pfahlkopf
muss bis auf den sauberen Beton freigelegt werden und
möglichst flach und staubfrei sein.
Die Kosten für die Integritätsprüfungen sind in der
vorliegenden
Position einzurechnen.
Menge: 18,000 Stk

### Titel 03 Erdarbeiten

*Hinweis*
Aufgrund der Ausführung einer Tiefgründung ist die
Ausführung
von Bodenaustausch als Tragschicht nicht erforderlich.
Die
erforderlichen Erdarbeiten umfassen das Ausheben von
Böden
im Bereich der Sohlplatte und des Tragrostes für die
Herstellung
einer geeigneten Arbeitsebene für die Tiefbauarbeiten
und die
anschließenden Rohbauarbeiten.

Die Arbeitsebene für die Tiefbauarbeiten wird aus
höherwertigerem Material als für behelfmäßige /
temporäre
Flächen üblich hergestellt, da diese als Auffüllungen
unter der
Sohlplatte im Baugrund verbleiben. Die Übergabehöhe der
Ebene wird bei +4,20 ü. NHN definiert.

Gem. Abstimmung mit der IGB Ingenieurgesellschaft mbH
vom
27.01.2025 wird für die Entsorgung des Aushubmaterials
ein
pauschaler Ansatz von 1/3 Z 0 und 2/3 Z 2 zugrunde
gelegt.
Aufgrund der beengten Platzverhältnisse und fehlender
Lagermöglichkeit für die Wiederverwendung der Böden im
Zuge
der GaLa-Arbeiten wird der gesamte Boden abgefahren und
entsorgt.

Die Herstellung der Baustraßen und Arbeitsebenen wird
in
diesem Gewerk erfasst. Der Rückbau der behelfsmäßigen
Baustraße erfolgt im Zuge der GaLa-Arbeiten. Die
hergestellte
Arbeitsebene verbleibt im Baugrund und wird überbaut.

*Hinweis*
Die Herstellung von Lagerflächen für die
Zwischenlagerung von
aufgenommenem Bodenmaterial wird im Titel
Baustelleneinrichtung erfasst. Es werden in der
Ermittlung der
Massen die mögliche Ausdehnung der Lagerflächen
berücksichtigt. Die Lagerflächen werden nicht
zurückgebaut,
sondern überlassen zur Weiternutzung durch die
Folgegewerke.

Die Grasnarbe wird im Bereich der Lagerflächen nicht
vollflächig
abgetragen, und dient als Stabilisierungslage für den
Baustellenbetrieb auf dem weichen und heterogenen
Untergrund.

#### Bereich 03.01 Deklarationsanalytik

**03.01.10 Deklarationsanalytik**
Durchführung einer kompletten Deklarationsanalytik
gemäß
EBV und LAGA einschließlich ergänzender Parameter gemäß
Deponieverordnung (DepV).

Die Untersuchungen dürfen nur durch ein
zugelassenes (zertifiziertes) Labor durchgeführt
werden.

Die Beprobung und Dokumentation ist in diese Position
einzukalkulieren.
Menge: 8,000 Stk

#### Bereich 03.02 Erdbau

**03.02.10 Oberboden aufnehmen und seitlich ablegen**
Vorhandene Grasnarbe/Oberboden aufnehmen, verbringen
und
für Übernahme des AN zur eigenen Verwertung auf einem
Trennvlies separat auf einer vorgesehenen Fläche
nördlich der
Baugrube innerhalb der Baustelleneinrichtungsfläche
ablegen.
Material wird Eigentum des AN und ist spätestens nach
Fertigstellung der eigenen Leistung aus dem Baufeld zu
beräumen.

Das Trennvlies ist in die Position mit einzurechnen.

Abgerechnet wird nach fester Masse des eingebauten
Materials.
Menge: 2300,000 m²

**03.02.20 Aushub lösen und laden**
Bodenaushub für die Herstellung einer Arbeitsebene
unterhalb der Sohlplatte und des Trägerrosts, Aushub
bis ca. -1,00 m unter OKFF, einschließlich Herstellung
punktueller Vertiefung für die Aufzugsunterfahrt und
Arbeitsräume, Bodenaushub seitlich gelagert für
Beprobung

Die Aushubtiefen sind entsprechend ca. 0,1 m tiefer
als die UK
der Pfahlkopfbalken herzustellen. Die Aushubsohle ist
entsprechend für den Einbau der Arbeitsebene (UK Balken
+3,65 mNHN bzw. Aushub +3,55 mNHN) vorzubereiten und
plan zu ziehen.

Arbeitserschwernisse (z.B. aufgrund verbringen auf
Lagerflächen) und daraus resultierende
Minderleistungen sind
bei der Kalkulation zu berücksichtigen.
Menge: 1300,000 m³

**03.02.30 Handschachtung**
Handschachtungen im Bereich ggf. angrenzender
Bestandsleitungen während der Erdarbeiten zur
Vermeidung
von Leitungsschäden, in Längs- und Querrichtung zur
Leitung
Menge: 10,000 m³

**03.02.40 Arbeitsebene liefern und herstellen**
Arbeitsebene aus dränfähigem Material zur Ausführung
der
Arbeiten zur Herstellung der Pfahlgründung auf dem
Baugelände nach statischen Erfordernissen herstellen,
vgl.
Vorbemerkungen.

Material liefern und lagenweise einbauen und
verdichten. Die
Arbeitsebene verbleibt im Untergrund. Das Pfahlrost
wird in die
Ebene eingebracht.

Annahme Mächtigkeit der Arbeitsebene in der Baugrube
d=70 cm, Baustraße gem. technischer Erfordernis für die
eingesetzten Geräte

Gestellte Anforderungen:

Ausreichende Standfestigkeit der Deckschicht und des
Füllmaterials für die vorgesehenen Arbeitsgeräte
Materialwert BM-0 EBV bzw. für den Verbleib geeignetes
Füllmaterial
Material sensorisch unauffällig
Durchlässiger Sand, Schluffgehalt = 5 %

Vor Einbau des Materials sind vom AN Nachweise zur
Herkunft
und Eignung des Materials vorzulegen.

Die Arbeitsebene ist mit der für die Pfahlherstellung
erforderlichen Mächtigkeit herzustellen. Die angegebene
Mächtigkeit von 70 cm ist ein Kalkulationsansatz. Nach
Abschluss der Pfahlherstellung ist die Oberfläche
erforderlichenfalls anzupassen und dem Rohbauer auf
Höhe
+4,20 m NHN zu übergeben. Die Arbeitsebene verbleibt im
Baugrund und wird überbaut.

Abgerechnet wird nach Aufmaß eingebauter Arbeitsebene.
Menge: 2000,000 m³

**03.02.50 Trennvlies liefern und einbauen**
Liefern und fachgerechtes Verlegen eines
Geotextilvlieses mit
Trenn- und Filterfunktion unter der Arbeitsebene ohne
besondere statische Eigenschaften. Trennvlies
verbleibt im
Boden.

Die Überlappungen, Verschnitt und Mehraufwendungen
werden nicht gesondert vergütet, sondern sind in die
Einheitspreise einzukalkulieren. Abgerechnet wird die
vom Vliesstoff überdeckte Fläche.

Vom AN vorgesehene Materialien (vom AN unbedingt
auszufüllen):

Gewählter Hersteller:

-------------------------------------------------------

Gewähltes Produkt:

-------------------------------------------------------
Menge: 2000,000 m²

**03.02.60 Baugrubensohle nachverdichten**
Hergestellte Baugrubensohle in Bereichen mit sandigen
Untergrundverhältnissen vor Einbau der Arbeitsebene
nachverdichten.

Angestrebte Verdichtung auf :
Ev2 > 30 MN/m²,

Die Verdichtung ist im Rahmen der Eigenüberwachung
nachzuweisen.

Leistung ist nur in Abstimmung mit dem AG bzw. der
Bauüberwachung auszuführen.

Abgerechnet wird nach Aufmaß.
Menge: 2300,000 m²

### Titel 04 Entsorgung

**04.10 Abtransport zur Verwertung LAGA Z0**
Unbelastete Auffüllung oder gewachsener Boden der
Einbauklasse 0 (Z0 (Sand, Lehm/Schluff oder Ton) gemäß
LAGA M20)) ab Baustelle zum Ort der
Verwertung/Entsorgung
transportieren und verwerten/entsorgen, inkl.
Verwiegen.

Abrechnung nach Wiegenoten einer LKW-Verwiegung
voll/leer
auf Nachweis.

Alle Gebühren für Verwiegen, Abkippen etc. sind
einzurechnen.

Alle aufgeführten Einstufungen wurden vorbehaltlich der
Einstufung des späteren Entsorgers vorgenommen und sind
anhand der beigefügten Analyseergebnisse in direkter
Abstimmung mit dem Entsorger zu prüfen.
Menge: 730,000 t

**04.20 Abtransport zur Verwertung LAGA Z 1.1**
*** Bezugsbeschreibung
Auffüllung und gewachsener Boden gemäß Beschreibung in
den Gutachten der Anlagen 3.1 bis 3.3, analog der
Einbauklasse LAGA Z 1.1 ab Baustelle transportieren und
entsorgen, inkl. Verwiegen.

Abrechnung nach Wiegenoten einer
LKW-Verwiegung voll/leer auf Nachweis.
Menge: 10,000 t

**04.30 Abtransport zur Verwertung LAGA Z 1.2**
*** wie Position 04.20
analog der Einbauklasse LAGA Z 1.2

Abrechnung nach Wiegenoten einer
LKW-Verwiegung voll/leer auf Nachweis.
Menge: 10,000 t

**04.40 Abtransport zur Verwertung LAGA Z 2**
*** wie Position 04.20
analog der Einbauklasse LAGA Z 2

Abrechnung nach Wiegenoten einer LKW-Verwiegung
voll/leer auf Nachweis.
Menge: 1460,000 t

**04.50 Abtransport zur Verwertung LAGA > Z 2, DK 0**
*** wie Position 04.20
analog der Einbauklasse LAGA > Z 2 und Deponieklasse
DK 0

Abrechnung nach Wiegenoten einer LKW-Verwiegung
voll/leer auf Nachweis.
Menge: 10,000 t

**04.60 Abtransport zur Verwertung LAGA > Z 2, DK I**
*** wie Position 04.20
analog der Einbauklasse LAGA > Z 2 und Deponieklasse
DK I

Abrechnung nach Wiegenoten einer LKW-Verwiegung
voll/leer auf Nachweis.
Menge: 10,000 t

**04.70 Abtransport zur Verwertung LAGA > Z 2, DK II**
*** wie Position 04.20
analog der Einbauklasse LAGA > Z 2 und Deponieklasse
DK II

Abrechnung nach Wiegenoten einer LKW-Verwiegung
voll/leer auf Nachweis.
Menge: 10,000 t

**04.80 Abtransport zur Verwertung LAGA > Z 2, DK III**
*** wie Position 04.20
analog der Einbauklasse LAGA > Z 2 und Deponieklasse
DK III

Abrechnung nach Wiegenoten einer LKW-Verwiegung
voll/leer auf Nachweis.
Menge: 1,000 t

**04.90 Entsorgung des Kappguts**
Entsorgen des Kappguts der Pfähle
Menge: 15,000 m³

### Titel 05 Wasserhaltung

**05.10 Vakuumfilteranlage liefern und einbauen**
Vakuumfilteranlage inkl. Pumpen und allen Teilen für
den
fachgerechten Betrieb für die Grundwasserabsenkung zur
Herstellung der Baugrube in Abstimmung mit den
betroffenen
Gewerken zum grundwasserfreien Arbeiten im Bereich des
Erdaushubs liefern, betriebsbereit installieren,
einschließlich
sämtlicher Anlagenteile und Zubehör.

Ableiten des gefassten Wassers über einen Sandfang
sowie
eine Enteisenung in den Küchensee, vgl. Anlage 5. Die
Aufbereitung wird gesondert vergütet.

Bodenverhältnisse und Höhenlage des
Stauwassers/Grundwassers gem. Anlage 3.1 bis 3.3.
Die Länge der Baugrubenseiten beträgt ca. 250 m.

Erforderliche Absenkung bis auf ca. +2,9 m NHN.
Menge: 1,000 Psch

**05.20 Vakuumfilteranlage vorhalten und betreiben**
Vakuumfilteranlage für die Dauer der Betriebszeit der
Wasserhaltung vorhalten und betreiben. Die
Instandhaltung der
Anlage ist mit einzurechnen.

Die Führung eines Wasserbuchs ist in dieser Position
einzurechnen.
Menge: 25,000 Wo

**05.30 Grundwasseraufbereitung liefern und installieren**
Grundwasseraufbereitung für die lokale
Grundwasserabsenkung zur Herstellung der Baugrube bzw.
die
Herstellung der Arbeitsebene in Abstimmung mit den
weiteren
Gewerken zum grundwasserfreien Arbeiten liefern,
betriebsbereit installieren; einschließlich sämtlicher
Anlagenteile
und Zubehör.
Menge: 1,000 Psch

**05.40 Grundwasseraufbereitung vorhalten und betreiben**
Grundwasseraufbereitung für die Bauzeit vorhalten und
betreiben.
Menge: 25,000 Wo

**05.50 Ablaufleitung bzw. Einleitung in die Vorflut**
Herrichten und Betreiben der Einleitung in den Kleinen
Küchensee gemäß der wasserrechtlichen Erlaubnis
einschließlich ihrer Nebenbestimmungen und unter
Beachtung
der Regelungen in Abschnitt 3, einschließlich aller
erforderlichen Bauteile und Sicherungsmaßnahmen.
Menge: 1,000 Psch

**05.60 Überwachungsanalytik**
Wasseranalytik zum Nachweis der Grundwasserqualität
für die
Einleitung in den Küchensee, inkl. Probenahme und
Dokumentation
Menge: 6,000 Stk

**05.70 Rückbau der Wasserhaltung**
Rückbau der Wasserhaltung einschließlich der
Vakuumfilteranlage und der Grundwasseraufbereitung nach
Fertigstellung der WU-Betonsohle/-platte.

Rückbau erfolgt zu einem späteren Zeitpunkt nach
Herstellung
der Gründung, Erschwernis bei Rückbau aufgrund der
hergestellten Rohsohle ist in den Einheitspreis
einzukalkulieren
Menge: 1,000 Psch

### Titel 06 Leistungen zum Nachweis

*Hinweis*
Lohnstunden- und Gerätekostensätze:
Die Stundenverrechnungssätze enthalten
unaufgegliedert:

Lohn- und Gehaltskosten einschl. vermögenswirksamer
Leistungen
tarifliche und übertarifliche Zuschläge
Lohn- und Gehaltsnebenkosten
Beiträge an die tariflichen und außertariflichen
Sozialkassen
Gemeinkosten, Wagnis und Gewinn
Wegezeitvergütung und Fahrgelderstattung
Auslösungen
Zuschläge für Nacht-, Sonntags- und Feiertagsarbeit
werden gesondert vergütet.
bei Maschinenkosten zusätzlich auch alle Transport-,
Betriebsmittel- und sonstigen Nebenkosten.

Verrechnungssätze Baumaschinen und Geräte
In den nachstehenden Verrechnungssätzen sind alle
Zuschläge
und die Kosten der Betriebsstoffe einzurechnen.

Hinweise zu Regelungen gem. VOB/B
Erkennt der AN die Notwendigkeit von Lohnstunden- und
Gerätekosten zum Nachweis, so sind diese bei dem AG
oder
Bauüberwachung des AG vorab, einschl. des grob
geschätzten
Aufwandes, anzuzeigen.

Nachweise über Stundenlohnarbeiten sind der örtlichen
Bauüberwachung am Tage der Arbeitsdurchführung,
spätestens
jedoch innerhalb von 1 Woche zur Unterschrift
vorzulegen.

Die Stundenlohnarbeiten sind nach Leistungsumfang den
einzelnen Untertiteln dieses Titels zuzuordnen, im
Nachweis
tageweise gesondert aufzuführen und abzurechnen.
In den Nachweisen sind die ausgeschriebenen Lohngruppen
anzugeben und eindeutig den Arbeitskräften zuzuordnen.

Die Ausschreibung von Lohnarbeiten ist in
entsprechendem
Umfang erforderlich. Im Stundennachweis werden nur
solche
Arbeiten anerkannt, bei denen sich die Leistung nicht
eindeutig
und umfassend zu den Leistungspositionen zuordnen
lässt.

#### Bereich 06.01 Leistungen zum Nachweis

**06.01.10 Kolonnenstunde Pfahlherstellung**
Verrechnungssatz für Stillstandzeiten der Kolonne des
Bohrgeräts (Pfahlherstellung) bei Stillstand, den
nicht der AN zu
verantworten hat.

Die Abrechnung erfolgt auf Nachweis der Stunden.
Menge: 1,000 h

**06.01.20 Hindernisbeseitigung**
Verrechnungssatz für Hindernisbeseitigung.

Die Abrechnung erfolgt auf Nachweis der Stunden.
Menge: 1,000 h

**06.01.30 Kolonnenstunde Erdarbeiten**
Verrechnungssatz für Stillstandzeiten der Kolonne der
Erdarbeiten bei Stillstand, den nicht der AN zu
verantworten hat.

Die Abrechnung erfolgt auf Nachweis der Stunden.
Menge: 1,000 h

USt %: 19,00
